# Klinikum Cracau bei Pfeiffers der UMMD
Angebotsaufforderung (GAEB DA XML 3.2, DA83)
Projekt: 422-002
Währung: EUR
Vergabeart: Verhandlungsverfahren
Ende der Zuschlagsfrist: 30.04.2026
Ausführungsbeginn: 04.05.2026
Ausführungsende: 31.07.2026
Auftraggeber: DV-Nummer: 422-02; Vergabenummer: 422-02
Erstellt mit: BECHMANN AVA 2023.70/ GXML Toolbox V3.3 R20210630, BECHMANN AVA 2023.70, 17.03.2026

## Zusätzlicher Text
LEISTUNGSVERZEICHNIS
Erneuerung Brandmeldeanlage - Zentralentechnik

Bauvorhaben:  Klinikum Cracau bei Pfeiffers der Universitätsmedizin Magdeburg
  Erneuerung Brandmeldeanlage - Zentralentechnik

  ungeprüft  geprüft

Summe Netto:  ____________________ EUR  ____________________ EUR

MWST____%:  ____________________ EUR  ____________________ EUR
________________________________________________________________________________

Summe Brutto:  ____________________ EUR  ____________________ EUR

## 422-02 Klinikum Cracau bei Pfeiffers der UMMD
Datum: 17.03.2026

*Hinweis: Vorbemerkungen*
Das Klinikum Cracau bei Pfeiffers der Universitätsmedizin Magdeburg ist ein Haus der Grund- und Regelversorgung. Es hat für die Stadt Magdeburg und die umliegenden Landkreise eine herausgehobene Bedeutung. Zehn verschiedene Fachkliniken und -abteilungen arbeiten eng und fachübergreifend unter einem Dach zusammen.

Es ist Akademisches Lehrkrankenhaus der Otto-von-Guericke-Universität Magdeburg und seit August 2025 fester Bestandteil der Universitätsmedizin Magdeburg, mit der gemeinsame, hausübergreifende Leistungen für Patientinnen und Patienten angeboten werden.

Mit der Klinik für Orthopädie und Unfallchirurgie verfügt das Klinikum über das größte EndoProthetikZentrum der Maximalversorgung in Sachsen-Anhalt sowie ein zertifiziertes Zentrum für Fuß- und Sprunggelenkchirurgie der Maximalversorgung. Die Geriatrie ist das Zentrum für Altersmedizin für die Stadt Magdeburg und zertifiziert mit dem „Qualitätssiegel Geriatrie“ des unabhängigen Bundesverbandes Geriatrie.

Weitere Schwerpunkte liegen auf der Behandlung von Herz-Kreislauf-Erkrankungen sowie auf der Diagnostik und Therapie von Krankheiten des Magen- und Darmtraktes. Patienten mit chronischen Schmerzzuständen finden in der Schmerztherapie ebenso die richtigen Ansprechpartner wie Notfallpatienten, die sich täglich 24 Stunden an die interdisziplinäre Notaufnahme wenden können.

Darüber hinaus verfügt das Klinikum über ein hauseigenes Therapiezentrum, in dem Patientinnen und Patienten in den Bereichen Physiotherapie, Ergotherapie und Logopädie versorgt werden.

Gemeinsam mit der Lungenklinik Lostau  und dem Medizinischen Versorgungszentrum (MVZ) wird eine hohe ambulante und stationäre Versorgungsqualität unter der Trägerschaft der Universitätsmedizin Magdeburg angeboten.

Gegenstand der Ausschreibung sind die Leistungen Demontage, fachgerechte Entsorgung, Lieferung,
Montage, Inbetriebnahme einer Brandmeldezentale und Meldern einer Brandmeldeanlage im Klinikum Cracau, Pfeifferstraße 10, 39114 Magdeburg.

### Titel 1 Brandmeldeanlage - Austausch Zentralentechnik

#### Bereich 1.01 Planung

**1.01.1 Konzepterstellung**
Erstellung eines Konzeptes der Brandmeldeanlage gem. DIN 14675 inkl. Abstimmung mit den örtlichen Behörden
Menge: 1,000 St

**1.01.2 Ausführungsplanung**
Erstellung einer Ausführungsplanung
Übergabe der Grundrisse als DWG Version seitens AG
Menge: 1,000 St

#### Bereich 1.02 Demontage

**1.02.1 Demontage und Freischaltung der Bestandsanlage**
inkl. fachgerechte Entsorgung
Menge: 2,000 St

**1.02.2 Demontage und Freischaltung der Feuerwehrperipherie**
inklusive fachgerechter Entsorgung
Menge: 1,000 St

#### Bereich 1.03 Brandmeldezentralentechnik

**1.03.1 Brandschutz-Standgehäuse ESL F30 R**
Brandschutz-Standgehäuse mit Türanschlag "rechts" zur Aufnahme einer BMZ.

Schutzart: IP 41
Farbe: lichtgrau ähnlich RAL 7035
Gewicht: ca. 235 kg
Abmessungen: B: 648 mm H: 2048 mm T: 449 mm (aussen)
  B: 504 mm H: 1804 mm T: 340 mm (innen)

- Feuerwiderstand F30, geprüft nach DIN 4102-2
- Funktionserhalt über 30 Minuten, in Anlehnung an DIN
  4102-12
- Brandlastdämmung über 30 Minuten in Anlehnung
  an DIN 4102-11
- Rauchdicht
- Integriertes Tragschienensystem zur Aufnahme der
  BMZ IQ8Control und BMZ Compact
- Kabelschott zur Bündeleinführung (oben und unten)
- Verschluss über Schubstange mit 2-Punkt
  Verriegelung
- Verriegelung über Schwenkhebel mit Blindzylinder
- Schwerlast-Befestigungslaschen
- Baustoff Oberflächenbeschichtung A2; nicht
  brennbar nach DIN 4102-1- Belüftungssystem inkl. aktiver
  Ventilation über Innenlüfter

Brandschutzgehäuse inkl. Innenlüfter, Montageschienen, Schwenkhebelverschluss mit Blindzylinder

liefern
Menge: 1,000 St

**1.03.2 Tragschienen für Wandmontage**
liefern
Menge: 2,000 St

**1.03.3 Bundle FX18/18 Ringe Flex ES Zentrale**
Kombinierbare Ring-/Stichleitungstechnik mit dezentraler Intelligenz. Frei konfigurierbare Funktionalität der eingesetzten Module. Erhöhte Verfügbarkeit durch Notredundanzfunktion der Ringmodule. Integrale Notredundanz für Überwachungsflächen. Schnittstellen: essernet®, USB, Ethernet, 2 x RS485, TTY. Betrieb von ringbusversorgten Alarmgebern (optisch / akustisch / Sprache) in verschiedenen Alarmierungsbereichen via esserbus®-PLus
Kaskadierbare Energieversorgung bis 450 W gemäß EN 54-4
Betrieb von verschiedenen Eingangs-/ Ausgangskopplern
Integrierte Schnittstellen zum Betrieb der erforderlichen Feuerwehrperipherie, z.B. Feuerwehranzeigetableau, Feuerwehrbedienfeld. Ereignisspeicher mit 10.000 Einträgen
Betrieb von VdS-anerkannten Funkkomponenten mit komfortabler Feldstärkemessung. Parametrierung, Kalibrierung und Programmierung via USB direkt. Galvanische Trennung der Ringleitungen möglich. Moduleinbau im laufenden Betrieb möglich.

liefern
Menge: 1,000 St

**1.03.4 Anzeige- und Bedienteil FlexES 5,7" QVGA**
Bedienteilfront inklusive Montagerahmen und Gehäuseschloss zur Anzeige und Bedienung der Brandmelderzentrale oder eines Brandmeldesystems. Kapazitive Tasten und hintergrundbeleuchtete Zustandsanzeigen zur intuitiven Bedienung bei Statuswechsel. Bedienfreigabe durch Zugangscodes für alle Ebenen, mit menügeführter Anzeige in unterschiedlichen Bedienebenen.

Folgende Sprachen werden unterstützt:

Arabisch-Englisch, Bulgarisch, Chinesisch (Simplified Chinese), Dänisch, Deutsch/Deutschland, Deutsch/Österreich, Englisch, Finnisch, Flämisch/Belgien, Französisch, Griechisch, Niederländisch, Italienisch, Polnisch, Portugiesisch/Portugal, Portugiesisch/Brasilien, Rumänisch, Russisch, Slowakisch, Slowenisch, Spanisch, Tschechisch, Türkisch, Ungarisch und Wallonisch/Belgien.

- Kapazitive Tastatur zur berührungssensitiven Bedienung
- Programmgesteuertes Nachtdesign mit interaktivem Tastaturmenü
- Zugangsebenen über Accesscode
- Frei programmierbare Funktionstasten mit Bedienmakros für Zusatzfunktionen
- 5,7"-Grafikdisplay

liefern
Menge: 1,000 St

**1.03.5 Erweiterungs-Modulträger 1 (EM1)**
mit 4 freien Steckplätzen.

Modulträger in Kunststoff-Montagewanne zur Aufnahme von bis zu vier Modulen mit steckbaren Anschlussklemmen. Die Module arretieren während des Aufsteckens automatisch und können ohne Hilfsmittel ausgetauscht werden. Bei der Verwendung des Erweiterungsmodulträgers 1 in waagerechter Montage zeigen die Anschlussklemmen nach oben, bei senkrechter Montage nach links.

Gewicht: ca. 200 g
Abmessungen: B: 170 mm, H: 120 mm, T: 25 mm

liefern
Menge: 2,000 St

**1.03.6 Erweiterungs-Modulträger 1 (EM2)**
mit 4 freien Steckplätzen.

Der Erweiterungs-Modulträger 2 (EM2) bietet Platz für bis zu vier Module und ist in einer stabilen Kunststoff-Montagewanne verbaut. Dank der steckbaren Anschlussklemmen und der einfachen Handhabung lassen sich Module schnell und ohne zusätzliche Werkzeuge installieren oder austauschen. Je nach Montageart sind die Anschlussklemmen flexibel ausrichtbar

Gewicht: ca. 300 g
Abmessungen: B: 140 mm, H: 120 mm, T: 25 mm

liefern
Menge: 2,000 St

**1.03.7 esserbus-Modul GT (ebMGT)**
mit galvanischer Trennung.

1-fach Ringlinien-Modul mit galvanischer Trennung für max. 127 Busteilnehmer mit intergrierter Energieversorgung für Prozeßanalogmelder, Ein-/Ausgangs-Koppler oder optional für busversorgte Signalgeber. Funktionserweiterung für busversorgte Alarmierung durch Softwareupgrade optional möglich.

Leistungsmerkmale

- bis zu 3500 m Ringleitungslänge
- Kombinierbare Ring-/Stichleitungstechnik
- Verknüpfungen sind über Baugruppen u. Netzwerkzentralen
  hinaus möglich
- Verwaltung von Funkkomponenten
- permanente Überwachung aller angeschalteten Melder,
  Koppler und Alarmierungseinrichtungen
- Überwachung der Ringleitungen auf Kurzschluss, Drahtbruch  und Störung
- Schnelle Reaktivierung der busversorgten Signalgeber nach
  Kurzschluss
- Kunststoffschutzgehäuse mit LED-Betriebsanzeigen zur
  schnellen Indikation des Betriebszustandes
- Integrierte Leitungsisolatoren für beidseitigen Leitungsschutz
- Die Galvanische Trennung ist ab einem Ausbau von mehr als  vier Analogringen erforderlich und gewährleistet den Schutz  gegen Potentialverschiebungen in großen Ausbauten.

liefern
Menge: 15,000 St

**1.03.8 Slave-Steuerungsmodul für FlexES Control**
Redundantes Steuerungsmodul zur Erhöhung der Systemverfügbarkeit nach VDE0833-2 für Brandmeldeanlagen über 48.000m² oder Brandmeldeanlagen mit erhöhten Anforderungen. Einfache Inbetriebnahme durch automatische Datenübernahme nach Systemstart.

Technische Daten:

Gewicht ca. 270 g
Abmessungen B:27 mm H:202 mm T:112 mm

EMV-Abstrahlung: Bei redundantem Betrieb wird die Klasse A für individuelle Anwendungen gemäß EMV-Richtline 2004/108/EG erfüllt.

liefern
Menge: 1,000 St

**1.03.9 Netzteilerweiterung 24 V/24 Ah**
für System FlexES Control

Zusatz-Netzteil zur Erweiterung der systeminternen Energieversorgung um weitere 150 Watt. Die Verbindung der Netzteile erfolgt über ein steckbares, vorkonfektioniertes Hybridkabel. Zwei Akkumulatoren 12V / 12Ah finden in dem Gehäuse Platz. Über ein Zusatzgehäuse können zwei weitere 12 Ah Akkumulatoren angebunden werden.

Technische Daten:

Nennspannung 230 V AC
Nennfrequenz 50 ... 60 Hz
Nennstrom 0,8 A
Ausgangsspannung 24 V DC
Strom für ext. Verbraucher 3 A
Akkukapazität 4 x 12 V / 24 Ah (max. 4 x 12 V / 24 Ah)
Ausgangsstrom max.6 A
Umgebungstemperatur -5 øC ... 45 øC
Lagertemperatur -10 øC ... 50 øC
Schutzart IP 30
Gehäuse ABS, 10% glasfaserverstärkt, V - 0
Rel. Luftfeuchte max. 95 % (ohne Betauung)
Farbe grau, ähnlich Pantone 538
Gewicht ca. 10,3 kg
Abmessungen B:450 mm H:640 mm T:185 mm

liefern
Menge: 1,000 St

**1.03.10 3-Wege-Stecker inkl. Anschlussleitung**
- Verbindungsstecker zur Kaskadierung von
bis zu drei Energieversorgungsmodulen
(EVM)
- Steck-Verbinder mit Arretierung
- Anschlußleitung zur steckbaren
Verbindung an EVA-Modul

liefern
Menge: 1,000 St

**1.03.11 Kabel EV-Kaskadierung 2,5 m**
liefern
Menge: 1,000 St

**1.03.12 Akku 12V / 24 Ah**
VdS-zugelassen, mit Anschl. Schrauben M5

Die aufgeführten Blei-Akkumulatoren sind wartungsfreie, verschlossene Akkumulatoren mit festem Elektrolyt. Sie sind bedingt lageunabhängig (sollten nicht auf dem Kopf stehend geladen werden), tiefentladesicher, zyklenfest und langlebig (4 bis 5 Jahre). Die Ladespannung beträgt bei einer Umgebungstemperatur von +20 °C: 12 V DC (6 x 2,3 V pro Zelle) 13,8 Volt, diese kann Toleranzen unterliegen.

liefern
Menge: 6,000 St

**1.03.13 Akku-Erweiterungsgehäuse für 2 x 12 V/24 Ah**
Das Akku-Erweiterungsgehäuse ist ein robustes, komplett ausgestattetes Kunststoffgehäuse, das Platz für zwei Akkumulatoren mit einer Spannung von 12 V und einer Kapazität von 24 Ah bietet.

Technische Daten

Umgebungstemperatur-5 °C ... 45 °C
Lagertemperatur-10 °C ... 50 °C
Relative Luftfeuchte< 95 % (ohne Betauung)
Schutzart  IP 30
GehäusematerialABS, 10 % glasfaserverstärkt, V - 0
Farbe  Grau, ähnlich Pantone 538
Gewicht  ca. 7,5 kg
AbmessungenB: 450 mm, H: 320 mm, T: 185 mm

liefern inkl. notwendigem Befestigungsmaterial
Menge: 2,000 St

**1.03.14 Serielles essernet Interface 2**
Das Serielle essernet® Interface (SEI2) bietet eine flexible Lösung zur Anbindung von ESSER-Brandmelderzentralen (800x, IQ8Control und FlexES Control) an externe Systeme, die das EDP (ESSER-Daten-Protokoll) unterstützen. Es ermöglicht eine einfache Kommunikation und Fernwirkung bei bidirektionaler Datenübertragung und lässt sich nahtlos in das essernet®-Netzwerk integrieren.

Das SEI2 wird über das essernet®-Modul als eigenständiger Teilnehmer im essernet®-Netzwerk integriert. Abhängig von der Anwendung erfolgt die Anbindung über eine TTY- oder RS232/485-Schnittstelle. Diese Flexibilität macht es ideal für die Verbindung mit externen Systemen zur Überwachung oder Steuerung.

Flexible Anbindung: Über TTY- oder RS232/485-Schnittstelle.
Bidirektionale Datenübertragung: Ermöglicht Fernwirken.
Einfache Integration: Eigenständiger Teilnehmer im essernet®-Netzwerk.

Kompatibilität: Unterstützt ESSER-Brandmelderzentralen der Serien 800x, IQ8Control und FlexES Control.
Erweiterbarkeit: essernet®-Modul und Interface-Modul separat erhältlich.

Technische Daten

Betriebsspannung10,5 ... 30 V DC
Nennstrom  Ohne essernet®-Modul: 30 mA @ 12 V DC / 20 mA @ 24 V DC
Mit essernet®-Modul: 130 mA @ 12 V DC / 70 mA @ 24 V DC
Umgebungstemperatur-5 °C ... 50 °C
Lagertemperatur-10 °C ... 50 °C
UmgebungsbedingungenKlasse 3k5 gem. DIN EN 60721-3-3
Schutzart  IP 30
Gehäuse  ABS, 10 % glasfaserverstärkt, V-0
Farbe  Grau, ähnlich Pantone 538
Abmessungen (BxHxT)270 x 221 x 75 mm (inkl. Gehäuse)

liefern
Menge: 1,000 St

**1.03.15 essernet-Modul 62,5 kBd (enM) 62.5kBd**
Das essernet®-Modul 62,5 kBd (enM) ist ein hochwertiges Netzwerk-Interface-Modul, das bis zu 16 Netzwerkteilnehmer unterstützt. Dank seiner Ringstruktur-Topologie bietet es eine hohe Zuverlässigkeit durch Unterbrechungs- und Kurzschlusstoleranz. Mit seinem robusten Kunststoff-Schutzgehäuse und den LED-Anzeigen für die Betriebszustandsanzeige eignet es sich perfekt für den Einsatz in anspruchsvollen Umgebungen.

Leistungsmerkmale

Netzwerkanbindung: Unterstützt bis zu 16 Netzwerkteilnehmer
Topologie: Ringstruktur für höchste Zuverlässigkeit
Effizient: Protokoll ähnlich DIN 19245-1 (Profibus)
Schnelle Fehlerdiagnose: LED-Anzeigen für den Betriebszustand
Robust: Kunststoff-Schutzgehäuse für Langlebigkeit
Technische Daten

Betriebsspannung24 V DC
Ruhestrom  ca. 37 mA
Kabellänge  1000 m (zwischen 2 Teilnehmern)
Kabel  Fernmeldekabel I Y (St) Y n x 2 x 0.8 mm
AbmessungenB: 27 mm H: 93 mm T: 112 mm
Gewicht  ca. 129 g

liefern
Menge: 2,000 St

**1.03.16 FW-Info- & Bediensystem**
DIN A4, separate Schließung

Zweiflügeliges Stahlblechgehäuse für Aufputz- und Unterputzmontage, zentrale Türöffnung für beide Türflügel durch Feuerwehrschließung (vorbereitet für Profilhalbzylindereinbau). Die rechte Gehäusetür kann einzeln durch ein integriertes Schloss geöffnet werden. Linke Gehäusehälfte beinhaltet Feuerwehranzeigetableau (FAT 4000) sowie ein Feuerwehrbedienfeld (FBF 4000) und ist vorbereitet für die Aufnahme eines Handfeuermelders. Das Feuerwehranzeigetableau wird über die serielle Schnittstelle der Zentrale angesteuert. Das Feuerwehrbedienfeld wird wahlweise über das FAT 4000 oder über die BMZ gesteuert.

Betriebsspannung
8 ... 42 V DC
 Ruhestrom @ 12 V DC
ca. 80 mA
 Ruhestrom @ 24 V DC
ca. 31 mA
 Alarmstrom @ 12 V DC
ca. 105 mA
 Umgebungstemperatur
-5 °C ... 40 °C
 Lagertemperatur
-10 °C ... 60 °C
 Schutzart  IP 30 Gehäuse  Stahlblech Farbe  rot, ähnlich RAL 3000 Gewicht
ca. 15 kg
 Abmessungen
B: 710 mm H: 560 mm T: 100 mm

liefern
Menge: 1,000 St

**1.03.17 Redundanz-Adapter ADP4000 FlexES Control**
Adapter zum Einbau in die BMA zur Bereitstellung des redundanten Anschlusses für ein FAT 4000, ABT 4000, ZPA4000, GMT4000 ausgehend vom seriellen Interface der BMZ FlexES Control. Gemäß EN 54-2/DIN 14675 kann mit diesem Adapter die Schnittstelle der BMA als redundanter Übertragungsweg ausgeführt werden, wenn das Feuerwehr-Anzeigetableau FAT 4000 zur Erstin formation der Feuerwehr dient. Versorgungsspannung und Signalweg des Ringes werden auf Kurzschluss und Unterbrechung nach EN 54-2 sowie auf schleichenden Kurzschluss und schlei chende Unterbrechung nach EN 54-13 überwacht. Volle Funktionalität bei Störung bzw. Ausfall eines Leitungsweges ist gewährleistet und es können bis zu 20 redundante FAT in einem Ring geschaltet werden. Für Fehlersuche, Wartung und Inbetriebnahme vorhandene USB-Schnittstelle on Board. Über die Programmiersoftware „PROG4000“ ist es möglich, den Adapter den objektspe zifischen Bedingungen anzupassen (Master-/ Slavebetrieb).

Technische Daten
Betriebsspannung 10 ... 42 V DC
Ruhestrom @ 12 V DC ca. 40 mA
Ruhestrom @ 24 V DC ca. 30 mA
Alarmstrom @ 12 V DC ca. 45 mA
Umgebungstemperatur -5 °C ... 40 °C
Lagertemperatur -10 °C ... 60 °C
Abmessungen B: 25 mm H: 115 mm T: 90 mm

Der Redundanz-Adapter wird vorbereitet zum Anschluss an FlexES Control ausgeliefert.

liefern
Menge: 1,000 St

**1.03.18 Schnittstellenmodul RS422 / RS485**
mit galvanischer Trennung.

Technische Daten
Betriebsspannung 3 V DC
Stromaufnahme 35 mA
Abmessungen B: 27 mm H: 53 mm T: 15 mm

liefern
Menge: 1,000 St

**1.03.19 M4-TTY Schnittstellenmodul**
Betriebsspannung  3,3 V DC Stromaufnahme  20 mA Abmessungen
B: 27 mm H: 53 mm T: 15 mm

liefern
Menge: 1,000 St

**1.03.20 Schlüsseldepotadapter SDA 3000**
Der Schlüsseldepotadapter SDA 3000 ermöglicht die einfache Verbindung eines Feuerwehrschlüsseldepots (FSD) mit einer Brandmelderzentrale (BMZ). Mit seiner kompakten Bauweise und zuverlässigen Leistung stellt der SDA 3000 sicher, dass Ihr FSD nahtlos in Ihre BMZ integriert wird.

Der Schlüsseldepotadapter bietet eine flexible Lösung für den Anschluss von FSD-Typen an Brandmeldezentralen. Seine robuste Verarbeitung und einfache Integration machen ihn zur idealen Wahl für sicherheitskritische Anwendungen.

Leistungsmerkmale

Einfache Integration: Verbindet Feuerwehrschlüsseldepots mit Brandmeldezentralen.
Kompatibilität: Geeignet für FSD 2000 und FSD 2000B.
Kompaktes Design: Passt in verschiedene Installationsumgebungen.
Zuverlässige Leistung: Unterstützt Entriegelungsströme bis zu 0,5 A.

Technische Daten

Betriebsspannung10 bis 42 V DC
Ruhestrom @ 12 V DCca. 35 mA
Ruhestrom @ 24 V DCca. 20 mA
Entriegelung  max. 0,5 A
Schutzart  IP 30
Abmessungen (BxHxT)150 x 180 x 45 mm
Gewicht:  ca. 1 kg

liefern
Menge: 1,000 St

**1.03.21 Edelstahlsäule als Hohlsäule für FSD Typ basic**
Schnellmontage-Hohlsäule mit Deckelüberwachung für das FSD basic mit Rundum-Sabotageschutz.
Zur freistehenden Montage des FSD und FSE. Nach DIN 14675 in Anlehnung an den VdS.
Für die Anwendung bei schwierigen Einbaubedingungen. Die abnehmbare Rückwand ermöglicht eine leichte und schnelle Montage von FSD und FSE. Wechselbare Halterung für FSE Typ KRUSE oder PZ. Hochwertige Verarbeitung aus Edelstahl mit geschliffener Oberfläche für edle Optik und hohe Witterungsresistenz. Deckelbefestigung mit vandalismussicherem Clipverschluss. Einfache Montage durch chemische Anker. Anschlussdose mit Deckelkontakt zur sicheren Verdrahtung im
Säulenkorpus. FSD und FSE werden bei gleichzeitiger Bestellung in Säule vormontiert

Technische Daten
Gehäuse Edelstahl
Gewicht ca. 32 kg (nur Säule)
ca. 46 kg (inkl. FSD)
Materialstärke 1,5 mm
Abmessungen B: 350 mm H: 1295 mm T: 237 mm

liefern
Menge: 1,000 St

**1.03.22 FW-Schlüsseldepot (FSD) Basic-ST mit Sabotageschutz**
Das FW-Schlüsseldepot Basic-ST kombiniert Sicherheit und Funktionalität. Ausgestattet mit Sabotageschutz, einer Heizfunktion und einem umlaufenden Blendrahmen bietet es optimalen Schutz und Komfort. Die doppelte Objektschlüsselüberwachung sorgt dafür, dass Zugriffe protokolliert und unbefugte Zugriffe verhindert werden. Ein Kruse Umstellschloss gewährleistet zusätzliche Sicherheit.

Leistungsmerkmale

Material: Robustes Edelstahlgehäuse für langlebige Nutzung.
Sabotageschutz: Erhöht die Sicherheit vor unbefugtem Zugriff.
Doppelte Objektschlüsselüberwachung: Sicherheit und Transparenz bei der Schlüsselverwaltung.
Blendrahmen: Abdeckung der Mauerfuge für ästhetische Integration.
Heizung: Für den Betrieb bei niedrigen Temperaturen.
Vormontiert: Inklusive 10 m Anschlusskabel.
Technische Daten

Betriebsspannung10 bis 24 VDC
Alarmstrom bei 12 VDCca. 230 mA
Alarmstrom bei 24 VDCca. 160 mA
Gewicht  ca. 14 kg
Abmessungen (ohne Flansch)B: 206 mm, H: 185 mm, T: 164 mm
Abmessungen (Mauernischenmaß)B: 240 mm, H: 220 mm, T: 164 mm
Abmessungen (Blendrahmen)B: 290 mm, H: 270 mm

liefern
Menge: 1,000 St

**1.03.23 Freischaltelement (FSE) Typ PZ**
Das FSE dient als zusätzliches Entriegelungselement zum Öffnen des FSD durch manuelle Auslösung der BMZ durch die Einsatzkräfte z. B. bei Sichtfeuer oder Wasserrohrbruch. Zur Unterputzmontage oder zum Einbau in Säulen, vorgerichtet zur Aufnahme eines Profilhalbzylinders in 30 mm Länge, einschließlich 10 m Anschlussleitung. Optional: 50 m Anschlussleitung, Distanzplatte zur Aufnahme eine PZ in 35 mm Länge.

liefern
Menge: 1,000 St

**1.03.24 Blitzleuchte für Edelstahlsäule / Wandsäule**
LED-Blitzleuchte in witterungsbeständiger IP67-Ausführung. Mit farbiger Kalotte nach den technischen Anschaltbedingungen der zuständigen Feuerwehr. Leistung ca. 2 Watt, integrierter Spannungswandler (Versorgungsspannung 12–30 Volt).

Technische Daten

Nennspannung12 – 24 V DC
Stromaufnahme250 mA bei 12 V DC, 125 mA bei 24 V DC
Einschaltstromca. 400 mA
Blitzfrequenz  1 Hz
Blitzleistung  2 Ws
Material  schlagfester Polycarbonat
Abmessungen (Ø × H)Ø 68 mm × 64,5 mm (sichtbar)
Kalottenfarbe nach Angaben der örtlichen Feuerwehr
Schlagfestigkeit20 Joule nach EN 50014
Schutzart  IP 65

liefern
Menge: 1,000 St

**1.03.25 Regenschutz für FSD Typ basic**
Zubehör für FSD Typ basic als Alternative zum Standard-Blendrahmen. Der Blendrahmen mit Regenschutz schützt das FSD optimal vor Schlagregen und Spritzwasser. Die Mauerfuge wird sauber abgedeckt. Nachträglicher Tausch ohne Maurerarbeiten möglich. Verwendbar auch in Kombination mit einer Edelstahlsäule.

liefern
Menge: 1,000 St

**1.03.26 Überspannungsschutz-Verteiler Edelstahlsäule**
Schutz der BMZ vor Überspannungen durch Anschlussleitungen freistehender Edelstahlsäulen. Als Aufputz-Verteiler mit Zulassung VdS-Klasse C. Gehäuse inkl. Deckelkontakt verschließ- und plombierbar. Zur Aufnahme der notwendigen Ableiter ausgeführt als Fein- und Grobschutz bis 6A. Bestückt mit allen notwendigen Ableitern für FSD, FSE und Blitzleuchte. Als Überspannungs- und Blitzstromableiter inkl. Erdungsblock.

liefern
Menge: 1,000 St

**1.03.27 Vormontage der Edelstahlsäule zum Ausgießen**
Zubehör für die Edelstahlsäule zum Ausgießen. Werkseitige Vormontage der Komponenten

liefern
Menge: 1,000 St

**1.03.28 Feuerwehrlaufkarte A4 erstellen**
inkl. Abstimmung mit den örtlichen Behörden
Menge: 160,000 St

**1.03.29 O2T Multisensormelder**
Multisensormelder mit zwei integrierten optischen Rauchsensoren mit unterschiedlichen Streulichtwinkeln sowie zusätzlicher Thermomeldersensor Auswertung zur Erkennung von Schwelbränden bis hin zu offenen Bränden mit gleichmäßigem Ansprechverhalten. Vergleich der Rauchsensorsignale zur Rauchklassifizierung und Reduzierung von Täuschungsalarmen, beispielsweise durch Wasserdampf oder Staub.

Durch die hervorragenden Detektionseigenschaften ist der Melder auch in der Lage, die in der Normenreihe EN 54 beschriebenen Testfeuer TF1 und TF6 zu erkennen.Der O²T Multisensormelder ist auch für höhere Anwendungstemperatur bis +65 °C geeignet.

Der Leitungstrenner ist im Melder integriert. Eine Melderparallelanzeige ist zusätzlich anschließbar.

liefern
Menge: 1,000 St

**1.03.30 Meldersockel Standard für Serie IQ8 Quad**
Standardmeldersockel für automatische Brandmelder. Bei Entnahme des Melders wird der Ringbus automatisch geschlossen.
Im Sockel ist eine Melderentnahmesicherung enthalten, die bei Bedarf genutzt werden kann.

liefern
Menge: 1,000 St

**1.03.31 Beschriftungsfeld für Meldersockel**
Das Beschriftungsfeld für IQ8Quad lässt sich sowohl vor als auch nach der Installation des Melders seitlich am Sockel befestigen. Es dient zur Kennzeichnung des Brandmelders gemäß DIN 1450 und zeigt Melderadresse und Meldergruppe an.

liefern
Menge: 1,000 PAC

**1.03.32 Handmelder Gehäuse, rot mit Glas**
*** Bedarfsposition mit GB
ähnlich RAL 3020

Das Gehäuse für Elektronikmodule wird mit Piktogramm gemäß EN54 Teil 11 geliefert. Im Lieferumfang enthalten sind eine Glasscheibe  und ein Kunststoffschlüssel.

Wir weisen darauf hin, dass gemäß EN 54-11 die Beschriftung des Handfeuermelders zwingend mit dem Symbol des brennenden Hauses zu erfolgen hat.

Technische Daten

Schutzart  IP 44 (mit Elektronikmodul)
Material  PC ASA-Kunststoff
Montage  Aufputz (aP)
Farbe  rot, ähnlich RAL 3020
Gewicht  ca. 107 g (ohne Elektronikmodul)
AbmessungenB 133 mm, H 133 mm, T 36 mm

liefern
Menge: 60,000 St

**1.03.33 IQ8 Handmelder Elektronikmodul**
*** Bedarfsposition mit GB
mit Trenner und ext. D-Linie.

Das IQ8 Handmelder Elektronikmodul dient zur manuellen Auslösung eines Brandalarmes oder einer Gefahrenmeldung und ist für die Installation im Handmeldergehäuse konzipiert. Das Modul ist für den Einsatz in trockenen Räumen geeignet und enthält eine Alarmspeicherung, Alarmanzeige und eine Anschlussmöglichkeit für externe Handmelder.

liefern
Menge: 60,000 St

**1.03.34 Melderbeschriftung nach DIN 1450**
nicht automatischer Melder.

- Ausführung nach geltender TAB
Menge: 60,000 St

**1.03.35 Serviceschlüssel für große Handmelder**
Art.-Nr. 80490X

Mit dem Metall-Serviceschlüssel wird ausschließlich durch autorisierte Personen die Testfunktionalität des Handmelders ausgelöst und zurückgesetzt.

liefern
Menge: 1,000 St

**1.03.36 Ersatzglasscheibe für Handmeldergehäuse**
große Bauform (70490x/7048xx)

1 Packung = 10 Stück

liefern
Menge: 1,000 PAC

**1.03.37 IQ8TAL Technischer Alarmbaustein**
*** Bedarfsposition mit GB
Der technische Alarmbaustein IQ8TAL ist ein vollwertiger Busteilnehmer zur Anschaltung an die BMZ IQ8Control und FlexES Control und ermöglicht die Erfassung und Weiterleitung von technischen Alarmen.Der IQ8TAL verfügt über einen integrierten Leitungstrenner, einen Kontakteingang und einen Relaisausgang. Das Relais kann wahlweise als Öffner oder als Schließer konfiguriert werden. Der IQ8TAL benötigt keine separate Spannungsversorgung.Zur Erhöhung der IP-Schutzart kann das optionale IP-Schutz Kit (Art.-Nr. 704965) verwendet werden.Mit dem beiliegenden Schlüssel kann die Funktionalität des technischen Alarmbausteins getestet werden und der Alarmzustand direkt am IQ8TAL wieder zurückgestellt werden.

liefern
Menge: 1,000 St

**1.03.38 Montagegehäuse aP**
*** Bedarfsposition mit GB
für kleinen MCP, blau, ähnlich RAL 5015.

Für Elektronikmodule kleine Bauform.

liefern
Menge: 1,000 St

**1.03.39 esserbus Alarmierungskoppler**
Typ 4MG2R.

Der esserbus®-Alarmierungskoppler Typ 4MG2R funktioniert als Busteilnehmer auf der multifunktionale Primärleitung der Brandmelderzentrale (BMZ). Der Koppler ermöglicht den Anschluss von automatischen Standardmeldern oder Handmeldern ohne Adressierung und bietet zwei programmierbare Relaisausgänge.

liefern
Menge: 2,000 St

**1.03.40 Gehäuse für Esserbuskoppler**
UP-Montage.

Unterputzgehäuse zum Einbau von zwei Platinen mit den Maßen 65 x 72 mm wie z.B. alle esserbus-Koppler oder der
92-poligen Verteilerplatine 381156.

Gehäuse: Kunststoff, uP
Gehäusefarbe: grau, RAL 7035
Maße (B x H x T): 189 x 131 x 47 mm
Deckel: 207 x 149 mm

liefern
Menge: 2,000 St

**1.03.41 Spannungskonverter**
mit galvanischer Trennung Ausgangsspannugn 12 V DC.

Der Konverter stellt eine galvanisch getrennte 12 V Spannungsversorgung für einen Sondermelder zur Verfügung. Die Eingangsspannung beträgt 12 V und wird aus der Brandmelderzentrale oder einem externen Netzteil zugeführt.

liefern
Menge: 1,000 St

**1.03.42 EOL-O Abschlusselement**
für 808623 Koppler Ausgänge.

Das Abschlusselement EOL-O wird am letzten Teilnehmer des Steuerausgangs montiert und dient der Überwachung der Alarmgeber und der Brandfallsteuerungen.

liefern
Menge: 4,000 St

**1.03.43 EOL-I Abschlusselement**
für 808623 Koppler Meldergruppen.

Das Abschlusselement EOL-I wird am letzten Teilnehmer montiert und dient der Überwachung der Meldergruppeneingänge.

liefern
Menge: 4,000 St

#### Bereich 1.04 Verkabelung

**1.04.1 Brandmeldekabel 2x2x0,8 JY(ST)Y**
inkl. Befestigungsmaterial.

liefern
Menge: 1000,000 m

**1.04.2 Brandmeldekabel 2x2x0,8 JE-H(St)H E30**
inkl. Befestigungsmaterial.

liefern
Menge: 1500,000 m

**1.04.3 Brandmeldekabel 4x2x0,8 JY(ST)Y**
inkl. Befestigungsmaterial.

liefern
Menge: 200,000 m

**1.04.4 CobiNet BSG30B mit Wanne 60DA VKA F30 E30**
Das Brandschutzgehäuse mit der Feuerwiderstandsklasse F30 dient als Einzelkomponente zum Aufbau von elektrischen Systemen im Sinne von E30. Das Gehäuse ist nach DIN EN 1363-1:2012-10 geprüft, dem europäisches Pendant zu DIN 4102-2:1977-09.Gehäuse aus verzinktem Stahlblech
Deckel pulverbeschichtet, RAL 2009 (verkehrsorange)
Befestigungsflansche (ohne Befestigungsmittel) zur Montage an Massivwand.
Geeignet für alle handelsüblichen E30-Kabel
inkl. 16x M 25 und 2x M 40 und 8x M 20 Stufennippeln zur Kabeleinführung für Kabeldurchmesser von 5 mm bis 15 mm Auskleidung mit Brandschutzplatten bzw. Intumeszenzmaterial an den Kabeleinführungen
Funktionserhalt geprüft nach DIN EN 1363-1:2012-10 (europäisches Pendant zu DIN 4102-2:1977-09)

liefern
Menge: 2,000 St

**1.04.5 CobiNet LSA-Trennleiste 2/10 zu 10 DA**
Anschlussmodul mit LSA-Kontakten (45°-Schrägstellung) zum Verbinden kunststoffisolierter Kupferleiter
mit massiven oder verseilten Kupferadern (Litze) für Schneidklemmverbindungen nach IEC 60352-4 und
DIN 41 611-6-C-EL-CL. Geeignet für Montagewannen/-kanäle mit Befestigungsmaß 104,5 mm

liefern
Menge: 12,000 St

**1.04.6 OBO Bett Installationskanal**
Metall mit Brandschutzgewebe

liefern inkl. Zubehör
Menge: 20,000 m

#### Bereich 1.05 Leistungen

**1.05.1 Wanddurchbruch**
D20 bis WS 300 öffnen und schließen
Menge: 40,000 St

**1.05.2 Kernbohrung**
*** Bedarfsposition mit GB
Durchmesser 100mm

herstellen
Menge: 5,000 St

**1.05.3 Brandschottung**
herstellen und kennzeichnen
Menge: 40,000 St

**1.05.4 Stundenlohnleistung Techniker**
für nicht vorherbare Leistungen.

Freigabe in Abstimmung mit dem AG.

Abrechnung erfolgt nachtatsächlichem Aufwand  zum Nachweis.
Menge: 40,000 Std

**1.05.5 Stundenlohnleistung Monteur**
für Monteurleistungen der LV-Positionen.

Abrechnung erfolgt nachtatsächlichem Aufwand  zum Nachweis.
Menge: 200,000 Std

**1.05.6 Stundenlohnleistung Helfer**
für Monteurleistungen der LV-Positionen.

Abrechnung erfolgt nachtatsächlichem Aufwand  zum Nachweis.
Menge: 40,000 Std

**1.05.7 Sachverständigenabnahme**
für Monteurleistungen der LV-Positionen.

Abrechnung erfolgt nachtatsächlichem Aufwand  zum Nachweis.
Menge: 1,000 St

**1.05.8 Einweisung und Übergabe**
für Monteurleistungen der LV-Positionen.

Abrechnung erfolgt nachtatsächlichem Aufwand  zum Nachweis.
Menge: 1,000 St

**1.05.9 Abnahme**
mit Auftragnahmer und Auftraggeber.
Menge: 1,000 St

**1.05.10 Dokumentation**
nach DIN 0833.

Ausführung in zweifachem Papierformat und einfachem Digitalformat.
Menge: 1,000 St
